# Isolamento térmico em coberturas inclinadas sobre espaço não habitável, por sopragem, desde o interior, de nódulos de lã mineral

- Propriedade do ficheiro: CYPE Ingenieros S.A.
- Formato: FIEBDC-3/2016
- Programa: Gerador de preços para construção civil. CYPE Ingenieros, S.A.
- Data: 10/06/2024
- Moeda: EUR
- Custos indirectos: 3 %
- IVA: 23 %

## N Isolamentos e impermeabilizações

### NK Isolamentos térmicos de aplicação mecânica

#### NKN Coberturas inclinadas

**NKN010** m² Isolamento térmico em coberturas inclinadas sobre espaço não habitável, por sopragem, desde o interior, de nódulos de lã mineral.
Isolamento térmico em coberturas inclinadas sobre espaço não habitável de 40 mm de espessura média, por sopragem, desde o interior, de nódulos de lã mineral Isolene 4 "ISOVER", segundo EN 14064-1, não aptos como suporte nutritivo para o desenvolvimento de fungos nem bactérias, densidade 50 kg/m³ e condutibilidade térmica 0,046 W/(m°C), sobre a superfície suporte.
Inclui: Sopragem do isolamento.
Critério de medição de projecto: Superfície medida segundo documentação gráfica de Projecto.
Critério de medição de obra: Medir-se-á a superfície realmente executada segundo especificações de Projecto.

| Código | Un | Descrição | Rendimento | Preço | Importância |
|---|---|---|---|---|---|
| mt16lvi100d | kg | Nódulos de lã mineral Isolene 4 "ISOVER", segundo EN 14064-1, não aptos como suporte nutritivo para o desenvolvimento de fungos nem bactérias, densidade 50 kg/m³ e condutibilidade térmica 0,046 W/(m°C), Euroclasse A1 de reacção ao fogo segundo NP EN 13501-1, capacidade de absorção de água a curto prazo <=1 kg/m², calor específico 800 J/kgK e factor de resistência à difusão do vapor de água 1; para enchimento de câmaras por insuflação. (material) | 2 | 3.3 | 6.600 |
| mq08mpa020 | h | Maquinaria para espalhamento de isolamento em nódulos. (equipamento) | 0.096 | 14.56 | 1.398 |
| mo030 | h | Oficial de 1ª aplicador de produtos isolantes. (mão de obra) | 0.106 | 22.68 | 2.404 |
| mo068 | h | Ajudante de aplicador de produtos isolantes. (mão de obra) | 0.106 | 22.13 | 2.346 |
| % | % | Custos directos complementares | 2 % | 12.748 | 0.255 |
|  |  | Custos directos |  |  | 13.003 |

Resíduos:
- colocação: mt16lvi100d; factor de resíduo 0.03

## Recursos

**mt16lvi100d** kg Nódulos de lã mineral Isolene 4 "ISOVER"
Dados técnicos: Custo energético 36.640 MJ; Emissão de CO2 1.850 kg; Código LER 17 06 04; Massa do elemento 1 kg; Volume 0.001667 m3
