# Isolamento termo-acústico sob pavimentos de madeira e laminados, com lãs minerais

- Propriedade do ficheiro: CYPE INGENIEROS, S.A.
- Formato: FIEBDC-3/2002
- Moeda: EUR
- Custos indirectos: 3.00 %
- IVA: 23.00 %

## N Isolamentos e impermeabilizações

### NA Isolamentos térmicos

#### NAM Pavimentos de madeira e laminados

**NAM010** m² Isolamento termo-acústico sob pavimentos de madeira e laminados, com lãs minerais.
Isolamento termo-acústico sob pavimentos de madeira e laminados, formado por painel rígido de lã de rocha, revestido numa das suas faces com filme de polietileno, Panel PST segundo EN 13162, de 22 mm de espessura, resistência térmica 0,55 m²°C/W, condutibilidade térmica 0,039 W/(m°C), colocado topo a topo, simplesmente apoiado, e dessolidarização perimetral executada com o mesmo material isolante, preparado para receber directamente o pavimento de madeira ou laminado. Inclusive fita autocolante para vedação de juntas.
Inclui: Limpeza e preparação da superfície suporte. Implantação e corte do isolamento. Colocação do isolamento. Vedação de juntas.
Critério de medição de projecto: Superfície medida segundo documentação gráfica de Projecto.
Critério de medição de obra: Medir-se-á a superfície realmente executada segundo especificações de Projecto.

| Código | Un | Descrição | Rendimento | Preço | Importância |
|---|---|---|---|---|---|
| mt16lri015cc | m² | Painel rígido de lã de rocha, revestido numa das suas faces com filme de polietileno, Panel PST "ISOVER", segundo EN 13162, de 22 mm de espessura, resistência térmica 0,55 m²°C/W, condutibilidade térmica 0,039 W/(m°C), Euroclasse F de reacção ao fogo segundo NP EN 13501-1. (material) | 1.100 | 22.70 | 24.97 |
| mt16aaa030 | m | Fita autocolante para vedação de juntas. (material) | 0.250 | 0.30 | 0.08 |
| mo054 | h | Oficial de 1ª montador de isolamentos. (mão de obra) | 0.120 | 25.32 | 3.04 |
| mo101 | h | Ajudante de montador de isolamentos. (mão de obra) | 0.120 | 24.04 | 2.88 |
| % | % | Custos directos complementares | 2 % | 30.97 | 0.62 |
|  |  | Custos directos |  |  | 31.59 |
