# Protecção passiva contra incêndios de condutas metálicas de secção rectangular para garantir a resistência ao fogo EI 15 segundo EN 1366-1 através de recobrimento com painel de lã mineral Ultimate

- Propriedade do ficheiro: CYPE INGENIEROS, S.A.
- Formato: FIEBDC-3/2002
- Moeda: EUR
- Custos indirectos: 3.00 %
- IVA: 23.00 %

**IOJ030** m² Protecção passiva contra incêndios de condutas metálicas de secção rectangular para garantir a resistência ao fogo EI 15 segundo EN 1366-1 através de recobrimento com painel de lã mineral Ultimate Protect Slab 4.0 N "ISOVER", segundo EN 13162, de 40 mm de espessura.
Fornecimento e instalação de sistema de protecção passiva contra incêndios de condutas metálicas de secção rectangular para garantir a resistência ao fogo EI 15 segundo EN 1366-1 através do recobrimento com painel de lã mineral Ultimate Protect Slab 4.0 N "ISOVER", segundo EN 13162, de 40 mm de espessura. Incluindo p/p de cortes, fixação dos painéis com cola sobre a superfície metálica, colagem das juntas em todo a sua espessura e vedação das mesmas com fita de alumínio. Totalmente montado.
Inclui: Corte e ajuste dos painéis. Fixação dos painéis com cola. Colagem das juntas em toda a sua espessura. Vedação de juntas com fita de alumínio.
Critério de medição de projecto: Superfície medida segundo documentação gráfica de Projecto.
Critério de medição de obra: Medir-se-á a superfície realmente executada segundo especificações de Projecto.

| Código | Un | Descrição | Rendimento | Preço | Importância |
|---|---|---|---|---|---|
| mt42coi120ab | m² | Painel de lã mineral Ultimate Protect Slab 4.0 N "ISOVER", segundo EN 13162, de 40 mm de espessura, Euroclasse A1 de reacção ao fogo, para a protecção contra incêndios de condutas metálicas. (material) | 1.100 | 26.00 | 28.60 |
| mt42coi035 | kg | Adesivo incombustível e inorgânico, à base de silicato de sódio alcalino, Protect BSK "ISOVER", de presa lenta, para união de condutas de lã de vidro. (material) | 0.200 | 7.67 | 1.53 |
| mt42coi036 | Ud | Cartucho de pasta intumescente em base aquosa, Proteck BSF "ISOVER", cor branca, com pH neutro e sem dissolventes, para vedação ignífuga. (material) | 0.400 | 30.10 | 12.04 |
| mt42coi037a | Ud | Pernos electrossoldáveis "ISOVER", de 40 mm de comprimento. (material) | 18.000 | 0.15 | 2.70 |
| mt42coi038a | Ud | Parafuso helicoidal de aço inoxidável Fire Protect Screw 80 "ISOVER", de 80 mm de comprimento, para a união de juntas longitudinais entre painéis isolantes. (material) | 4.000 | 0.20 | 0.80 |
| mo054 | h | Oficial de 1ª montador de isolamentos. (mão de obra) | 0.110 | 17.41 | 1.92 |
| mo101 | h | Ajudante de montador de isolamentos. (mão de obra) | 0.110 | 16.45 | 1.81 |
| % | % | Custos directos complementares | 2 % | 49.40 | 0.99 |
|  |  | Custos directos |  |  | 50.39 |
