# Isolamento termo-acústico interior de condutas metálicas

- Propriedade do ficheiro: CYPE Ingenieros S.A.
- Formato: FIEBDC-3/2016
- Programa: Gerador de preços para construção civil. CYPE Ingenieros, S.A.
- Data: 06/06/2025
- Moeda: EUR
- Custos indirectos: 3 %
- IVA: 23 %

## N Isolamentos e impermeabilizações

### NA Isolamentos térmicos

#### NAC Condutas metálicas

**NAC015** m² Isolamento termo-acústico interior de condutas metálicas.
Isolamento termo-acústico interior para conduta metálica rectangular de climatização, realizado com manta de lã de vidro Climliner Roll G1 "ISOVER", segundo NP EN 14303, revestida pela face à vista no interior da conduta com tecido Neto (tecido de vidro de alta resistência mecânica), de 25 mm de espessura, resistência térmica 0,78 m²°C/W, condutibilidade térmica 0,032 W/(m°C), fixado com adesivo ignífugo. Inclusive, elementos de fixação ao interior da conduta.
Inclui: Limpeza e preparação da superfície suporte. Corte do isolamento. Colocação do isolamento. Fixação do isolamento.
Critério de medição de projecto: Superfície medida segundo documentação gráfica de Projecto.
Critério de medição de obra: Medir-se-á a superfície realmente executada segundo especificações de Projecto.

| Código | Un | Descrição | Rendimento | Preço | Importância |
|---|---|---|---|---|---|
| mt42coi100db | m² | Manta de lã de vidro Climliner Roll G1 "ISOVER", segundo NP EN 14303, revestida pela face à vista no interior da conduta com tecido Neto (tecido de vidro de alta resistência mecânica), de 25 mm de espessura, resistência térmica 0,78 m²°C/W, condutibilidade térmica 0,032 W/(m°C), Euroclasse A2-s1, d0 de reacção ao fogo segundo NP EN 13501-1, com código de designação MW-EN 14303-T2, com adesivo ignífugo e elementos de fixação ao interior da conduta. (material) | 1.1 | 13 | 14.300 |
| mo054 | h | Oficial de 1ª montador de isolamentos. (mão de obra) | 0.15 | 25.32 | 3.798 |
| mo101 | h | Ajudante de montador de isolamentos. (mão de obra) | 0.15 | 24.04 | 3.606 |
| % | % | Custos directos complementares | 2 % | 21.704 | 0.434 |
|  |  | Custos directos |  |  | 22.138 |

Resíduos:
- colocação: mt42coi100db; factor de resíduo 0.0356257

## Recursos

**mt42coi100db** m² Manta de lã de vidro Climliner Roll G1 "ISOVER"
Dados técnicos: Custo energético 10.472 MJ; Emissão de CO2 0.567 kg; Código LER 17 06 04; Massa do elemento 0.35 kg; Volume 0.000583 m3
Resíduos:
- embalagem: re170203 Plástico. (componente de resíduo); rendimento 0.029 kg; Código LER 17 02 03; Massa do elemento 1 kg; Volume 0.001667 m3
