# Isolamento térmico pelo exterior em fachada ventilada

- Propriedade do ficheiro: CYPE INGENIEROS, S.A.
- Formato: FIEBDC-3/2002
- Moeda: EUR
- Custos indirectos: 3.00 %
- IVA: 23.00 %

**NAF040** m² Isolamento térmico pelo exterior em fachada ventilada, formado por manta de lã mineral, Ecovent 035 "ISOVER", segundo EN 13162, de 50 mm de espessura, revestida numa das suas faces com um tecido de vidro negro (tecido Neto), fornecido em rolos, resistência térmica 1,4 m²°C/W, condutibilidade térmica 0,035 W/(m°C), colocado topo a topo e fixado mecanicamente. Inclusive fita autocolante para vedação de juntas.
Isolamento térmico pelo exterior em fachada ventilada, formado por manta de lã mineral, Ecovent 035 "ISOVER", segundo EN 13162, de 50 mm de espessura, revestida numa das suas faces com um tecido de vidro negro (tecido Neto), fornecido em rolos, resistência térmica 1,4 m²°C/W, condutibilidade térmica 0,035 W/(m°C), colocado topo a topo e fixado mecanicamente. Inclusive fita autocolante para vedação de juntas.
Inclui: Implantação e corte do isolamento. Colocação do isolamento. Fixação do isolamento. Tratamento de pontos singulares. Vedação de juntas e ligações.
Critério de medição de projecto: Superfície medida segundo documentação gráfica de Projecto.
Critério de medição de obra: Medir-se-á a superfície realmente executada segundo especificações de Projecto.

| Código | Un | Descrição | Rendimento | Preço | Importância |
|---|---|---|---|---|---|
| mt16lvi031 | Ud | Fixação mecânica para painéis isolantes de lã de vidro modelo Inco 10 Negro "ISOVER", para o sistema de fachada ventilada ECOVENT "ISOVER". (material) | 4.000 | 0.33 | 1.32 |
| mt16lvi030aggh | m² | Manta de lã mineral, Ecovent 035 "ISOVER", segundo EN 13162, de 50 mm de espessura, revestida numa das suas faces com um tecido de vidro negro (tecido Neto), fornecido em rolos, resistência térmica 1,4 m²°C/W, condutibilidade térmica 0,035 W/(m°C), Euroclasse A1 de reacção ao fogo segundo NP EN 13501-1. (material) | 1.050 | 6.75 | 7.09 |
| mt16aaa030 | m | Fita autocolante para vedação de juntas. (material) | 0.440 | 0.30 | 0.13 |
| mo054 | h | Oficial de 1ª montador de isolamentos. (mão de obra) | 0.080 | 19.38 | 1.55 |
| mo101 | h | Ajudante de montador de isolamentos. (mão de obra) | 0.040 | 18.40 | 0.74 |
| % | % | Custos directos complementares | 2 % | 10.83 | 0.22 |
|  |  | Custos directos |  |  | 11.05 |
