# Isolamento termo-acústico sob pavimentos de madeira e laminados, com lãs minerais

- Propriedade do ficheiro: CYPE Ingenieros S.A.
- Formato: FIEBDC-3/2016
- Programa: Gerador de preços para construção civil. CYPE Ingenieros, S.A.
- Data: 06/06/2025
- Moeda: EUR
- Custos indirectos: 3 %
- IVA: 23 %

## N Isolamentos e impermeabilizações

### NA Isolamentos térmicos

#### NAM Pavimentos de madeira e laminados

**NAM010** m² Isolamento termo-acústico sob pavimentos de madeira e laminados, com lãs minerais.
Isolamento termo-acústico sob pavimentos de madeira e laminados, formado por painel rígido de lã de rocha, revestido numa das suas faces com filme de polietileno, Panel PST segundo EN 13162, de 22 mm de espessura, resistência térmica 0,55 m²°C/W, condutibilidade térmica 0,039 W/(m°C), colocado topo a topo, simplesmente apoiado, e dessolidarização perimetral executada com o mesmo material isolante, preparado para receber directamente o pavimento de madeira ou laminado. Inclusive fita autocolante para vedação de juntas.
Inclui: Limpeza e preparação da superfície suporte. Implantação e corte do isolamento. Colocação do isolamento. Vedação de juntas.
Critério de medição de projecto: Superfície medida segundo documentação gráfica de Projecto.
Critério de medição de obra: Medir-se-á a superfície realmente executada segundo especificações de Projecto.

| Código | Un | Descrição | Rendimento | Preço | Importância |
|---|---|---|---|---|---|
| mt16lri015cc | m² | Painel rígido de lã de rocha, revestido numa das suas faces com filme de polietileno, Panel PST "ISOVER", segundo EN 13162, de 22 mm de espessura, resistência térmica 0,55 m²°C/W, condutibilidade térmica 0,039 W/(m°C), Euroclasse F de reacção ao fogo segundo NP EN 13501-1. (material) | 1.1 | 22.7 | 24.970 |
| mt16aaa030 | m | Fita autocolante para vedação de juntas. (material) | 0.25 | 0.3 | 0.075 |
| mo054 | h | Oficial de 1ª montador de isolamentos. (mão de obra) | 0.12 | 25.32 | 3.038 |
| mo101 | h | Ajudante de montador de isolamentos. (mão de obra) | 0.12 | 24.04 | 2.885 |
| % | % | Custos directos complementares | 2 % | 30.968 | 0.619 |
|  |  | Custos directos |  |  | 31.587 |

Resíduos:
- colocação: mt16lri015cc; factor de resíduo 0.024
- colocação: mt16aaa030 Fita autocolante para vedação de juntas; factor de resíduo 0.07

## Recursos

**mt16lri015cc** m² Painel rígido de lã de rocha
Dados técnicos: Custo energético 54.149 MJ; Emissão de CO2 1.484 kg; Código LER 17 06 04; Massa do elemento 0.88 kg; Volume 0.001467 m3
Resíduos:
- embalagem: re170203 Plástico. (componente de resíduo); rendimento 0.034 kg; Código LER 17 02 03; Massa do elemento 1 kg; Volume 0.001667 m3

**mt16aaa030** m Fita autocolante para vedação de juntas
Dados técnicos: Custo energético 0.339 MJ; Emissão de CO2 0.017 kg; Código LER 17 06 04; Massa do elemento 0.0025 kg; Volume 0.000004 m3
Resíduos:
- embalagem: re170203 Plástico; rendimento 0.001 kg
