# Barreira acústica para divisória

- Propriedade do ficheiro: CYPE INGENIEROS, S.A.
- Formato: FIEBDC-3/2002
- Moeda: EUR
- Custos indirectos: 3.00 %
- IVA: 23.00 %

**NAP100** m² Barreira acústica para divisória, instalada através do plenum, entre a laje e a divisória, formada por painel semi-rígido de lã mineral, Arena Plenum "ISOVER", composto por módulos de 1350x600x80 mm, fixada mecanicamente sobre uma estrutura suporte (não incluída neste preço).
Fornecimento e instalação de barreira acústica para divisória, através do plenum, formada por painel semi-rígido de lã mineral, Arena Plenum "ISOVER", composto por módulos de 1350x600x80 mm, revestido nas duas faces com um complexo kraft-alumínio, fixado mecanicamente sobre uma estrutura suporte (não incluída neste preço), colocado entre a laje e a divisória para melhorar o isolamento acústico lateral entre espaços. Incluindo p/p de cortes, colocação dos painéis em linhas desfasadas sobre a estrutura suporte e obturação das juntas entre painéis com fita de alumínio.
Inclui: Marcação. Corte e ajuste dos painéis. Colocação dos painéis. Obturação das juntas.
Critério de medição de projecto: Superfície medida segundo documentação gráfica de Projecto.
Critério de medição de obra: Medir-se-á a superfície realmente executada segundo especificações de Projecto.

| Código | Un | Descrição | Rendimento | Preço | Importância |
|---|---|---|---|---|---|
| mt12pai010a | m² | Painel semi-rígido de lã mineral, Arena Plenum "ISOVER", composto por módulos de 1350x600x80 mm, revestido nas duas faces com um complexo kraft-alumínio, resistência térmica 2,2 m²°C/W, condutibilidade térmica 0,036 W/(m°C) com Euroclasse B-s1, d0, como barreira acústica em plenums, entre a laje e a divisória. (material) | 1.050 | 18.70 | 19.64 |
| mt42con020 | m | Fita autocolante de alumínio de 50 microns de espessura e 65 mm de largura à base de resinas acrílicas, para a vedação e fixação do isolamento. (material) | 1.500 | 0.19 | 0.29 |
| mo054 | h | Oficial de 1ª montador de isolamentos. (mão de obra) | 0.506 | 17.41 | 8.81 |
| mo101 | h | Ajudante de montador de isolamentos. (mão de obra) | 0.506 | 16.45 | 8.32 |
| % | % | Custos directos complementares | 2 % | 37.06 | 0.74 |
|  |  | Custos directos |  |  | 37.80 |
