# Isolamento térmico pelo interior de coberturas inclinadas sobre espaço não habitável

- Propriedade do ficheiro: CYPE INGENIEROS, S.A.
- Formato: FIEBDC-3/2002
- Moeda: EUR
- Custos indirectos: 3.00 %
- IVA: 23.00 %

**NAQ030** m² Isolamento térmico pelo interior de coberturas inclinadas sobre espaço não habitável, formado por manta ligeira de lã de vidro, IBR "ISOVER", revestida numa das suas faces com papel kraft que actua como barreira de vapor, de 80 mm de espessura, resistência térmica 2 m²°C/W, condutibilidade térmica 0,04 W/(m°C), colocado topo a topo, simplesmente apoiado. Inclusive fita autocolante para vedação de juntas.
Isolamento térmico pelo interior de coberturas inclinadas sobre espaço não habitável, formado por manta ligeira de lã de vidro, IBR "ISOVER", revestida numa das suas faces com papel kraft que actua como barreira de vapor, de 80 mm de espessura, resistência térmica 2 m²°C/W, condutibilidade térmica 0,04 W/(m°C), colocado topo a topo, simplesmente apoiado. Inclusive fita autocolante para vedação de juntas.
Inclui: Limpeza da superfície superior da laje. Corte e ajuste do isolamento. Colocação do isolamento.
Critério de medição de projecto: Superfície medida segundo documentação gráfica de Projecto.
Critério de medição de obra: Medir-se-á a superfície realmente executada segundo especificações de Projecto.

| Código | Un | Descrição | Rendimento | Preço | Importância |
|---|---|---|---|---|---|
| mt16lvi010aad | m² | Manta ligeira de lã de vidro, IBR "ISOVER", revestida numa das suas faces com papel kraft que actua como barreira de vapor, de 80 mm de espessura, resistência térmica 2 m²°C/W, condutibilidade térmica 0,04 W/(m°C), segundo EN 13162. (material) | 1.100 | 2.95 | 3.25 |
| mt16aaa030 | m | Fita autocolante para vedação de juntas. (material) | 1.000 | 0.30 | 0.30 |
| mo054 | h | Oficial de 1ª montador de isolamentos. (mão de obra) | 0.076 | 19.03 | 1.45 |
| mo101 | h | Ajudante de montador de isolamentos. (mão de obra) | 0.076 | 17.97 | 1.37 |
| % | % | Custos directos complementares | 2 % | 6.37 | 0.13 |
|  |  | Custos directos |  |  | 6.50 |
