# Cobertura inclinada com uma pendente média de 47%

- Propriedade do ficheiro: CYPE INGENIEROS, S.A.
- Formato: FIEBDC-3/2002
- Moeda: EUR
- Custos indirectos: 3.00 %
- IVA: 23.00 %

## Q Coberturas

### QT Inclinadas

#### QTZ Zinco

**QTZ010** m² Cobertura inclinada com uma pendente média de 47%, formada por estrutura de suporte (não incluída neste preço), filme de polietileno que actua como barreira de vapor e manta ligeira de lã de vidro, IBR "ISOVER", revestida numa das suas faces com papel kraft que actua como barreira de vapor, de 80 mm de espessura como isolamento térmico, disposto entre barrotes de madeira de 80x80 mm de secção. Revestimento composto por painel de zincotitânio, "RHEINZINK" Clic System, acabamento natural, de 0,7 mm de espessura, executado mediante o sistema de junta com ripa a partir de material em banda de 650 mm de desenvolvimento, 565 mm entre eixos e juntas de 47 mm de altura, fixada mecanicamente sobre painel OSB de partículas longas e orientadas intercalando entre ambos uma lâmina de separação estruturada.
Cobertura inclinada com uma pendente média de 47%. FORMAÇÃO DE PENDENTES: estrutura de suporte (não incluída neste preço); BARREIRA DE VAPOR: filme de polietileno de 150 microns de espessura; ISOLAMENTO TÉRMICO: manta ligeira de lã de vidro, IBR "ISOVER", revestida numa das suas faces com papel kraft que actua como barreira de vapor, de 80 mm de espessura, resistência térmica 2 m²°C/W, condutibilidade térmica 0,04 W/(m°C), disposto entre barrotes de madeira de pinho de 80x80 mm de secção e 80 cm de separação máxima entre eixos; REVESTIMENTO: painel de zincotitânio, "RHEINZINK" Clic System, acabamento natural, de 0,7 mm de espessura, executado mediante o sistema de junta com ripa a partir de material em banda de 650 mm de desenvolvimento, 565 mm entre eixos e juntas de 47 mm de altura fixada mecanicamente sobre painel OSB de partículas longas e orientadas intercalando entre ambos uma lâmina de separação estruturada. Inclusive elementos de fixação próprios do sistema formados por barras de chapa de aço galvanizado de 1 mm de espessura e 500 mm de comprimento, cobre-juntas longitudinal de 60 mm de largura, realização de juntas transversais, remates e encontros. Segundo regras de ofício ZVSHK, pormenores construtivos recomendados para coberturas de "RHEINZINK" e recomendações do manual "RHEINZINK - Cubiertas en técnica de engatillado".
Inclui: Limpeza e preparação do suporte. Colocação da barreira de vapor. Marcação da disposição e colocação dos barrotes de madeira. Corte, espalhamento e ajuste do isolamento térmico. Disposição do painel OSB de partículas longas e orientadas. Colocação da lâmina de separação estruturada. Colocação e fixação dos painéis. Realização das juntas transversais e longitudinais. Tratamento do pontos singulares com peças de remate.
Critério de medição de projecto: Superfície da vertente medida em verdadeira magnitude, segundo documentação gráfica de Projecto, sem ter em conta a sobreposição correspondente dos painéis. Incluindo formação de cumeeiras, rincões, beirados e bordos livres. Não se inclui formação de laroz, beirados decorativos nem encontros de vertentes com paramentos verticais, chaminés, janelas ou condutas de ventilação.
Critério de medição de obra: Medir-se-á, em verdadeira magnitude, a superfície realmente executada segundo especificações de Projecto, sem ter em conta a sobreposição correspondente da telha. Incluindo formação de cumeeiras, rincões, beirados e bordas livres. Não se inclui formação de laroz, beirados decorativos nem encontros de vertentes com paramentos verticais, chaminés, janelas ou condutas de ventilação.

| Código | Un | Descrição | Rendimento | Preço | Importância |
|---|---|---|---|---|---|
| mt16png010c | m² | Filme de polietileno de 0,15 mm de espessura e 138 g/m² de massa superficial. (material) | 1.050 | 0.30 | 0.32 |
| mt07mee040b | m | Barrote de pinho silvestre (Pinus sylvestris), 80x80 mm. (material) | 1.300 | 3.70 | 4.81 |
| mt13eag023 | Ud | Prego de aço para fixação de ripa de madeira a suporte de betão ou argamassa. (material) | 10.620 | 0.07 | 0.74 |
| mt16lvi010aad | m² | Manta ligeira de lã de vidro, IBR "ISOVER", revestida numa das suas faces com papel kraft que actua como barreira de vapor, de 80 mm de espessura, resistência térmica 2 m²°C/W, condutibilidade térmica 0,04 W/(m°C), segundo EN 13162. (material) | 1.050 | 2.95 | 3.10 |
| mt13blm020 | m² | Painel OSB de partículas longas e orientadas, qualidade hidrófuga 3 ou superior, de 22 mm de espessura. (material) | 1.050 | 8.00 | 8.40 |
| mt13blm030 | Ud | Prego de aço para fixação de painel de madeira a suporte de madeira. (material) | 12.500 | 0.04 | 0.50 |
| mt20wwr030 | m² | Lâmina de separação composta por lâmina de difusão aberta (formada por 3 camadas de polipropileno) com integração de lâmina de polipropileno com estrutura tridimensional. (material) | 1.050 | 6.00 | 6.30 |
| mt13ccz030g | m² | Painel de zincotitânio, "RHEINZINK" Clic System, acabamento natural, de 0,7 mm de espessura, executado mediante o sistema de junta com ripa a partir de material em banda de 650 mm de desenvolvimento, 565 mm entre eixos e juntas de 47 mm de altura. Elementos de fixação próprios do sistema formados por barras de chapa de aço galvanizado de 1 mm de espessura e 500 mm de comprimento, cobre-juntas longitudinal de 60 mm de largura, realização de juntas transversais, remates e encontros. Com certificado TÜV-Rheinland de conformidade com o catálogo de critérios QUALITY ZINC. (material) | 1.090 | 63.06 | 68.74 |
| op00ciz010 |  | Tesoura. | 1.000 | 0.00 | 0.00 |
| op00roe010 |  | Roedora. | 1.000 | 0.00 | 0.00 |
| mo051 | h | Oficial de 1ª montador de painéis metálicos. (mão de obra) | 0.286 | 19.03 | 5.44 |
| mo098 | h | Ajudante de montador de painéis metálicos. (mão de obra) | 0.286 | 17.97 | 5.14 |
| mo054 | h | Oficial de 1ª montador de isolamentos. (mão de obra) | 0.057 | 19.03 | 1.08 |
| mo101 | h | Ajudante de montador de isolamentos. (mão de obra) | 0.057 | 17.97 | 1.02 |
| % | % | Custos directos complementares | 2 % | 105.59 | 2.11 |
|  |  | Custos directos |  |  | 107.70 |
