# Tecto falso amovível, para uso industrial, de painéis de lã de vidro

- Propriedade do ficheiro: CYPE INGENIEROS, S.A.
- Formato: FIEBDC-3/2002
- Moeda: EUR
- Custos indirectos: 3.00 %
- IVA: 23.00 %

## R Revestimentos

### RT Tectos falsos em interiores

#### RTF Amovíveis, de fibras minerais

**RTF020** m² Tecto falso amovível, para uso industrial, de painéis de lã de vidro.
Tecto falso amovível suspenso, para uso industrial, situado a uma altura menor de 4 m, constituído por: ESTRUTURA: perfis à vista H 50, compreendendo perfis primários e secundários, suspensos da laje ou elemento de suporte com varões e suspensões; PAINÉIS: painéis autoportantes de lã de vidro painel Alumisol "ISOVER", composto por módulos de 1200x1200x50 mm, acabamento em relevo de cor cor alumínio, cobertos com um complexo decorativo de papel kraft, alumínio e polietileno. Inclusive perfis angulares, fixações para a ancoragem dos perfis e acessórios de montagem.
Inclui: Marcação dos eixos da malha modular. Nivelamento e fixação dos perfis perimetrais. Implantação dos perfis primários da trama. Sinalização dos pontos de ancoragem à laje ou elemento de suporte. Nivelamento e suspensão dos perfis primários e secundários da trama. Corte dos painéis. Colocação dos painéis. Resolução de encontros e pontos singulares.
Critério de medição de projecto: Superfície medida entre paramentos, segundo documentação gráfica de Projecto, sem descontar aberturas para instalações.
Critério de medição de obra: Medir-se-á a superfície realmente executada segundo especificações de Projecto, sem descontar aberturas para instalações.

| Código | Un | Descrição | Rendimento | Preço | Importância |
|---|---|---|---|---|---|
| mt16pai020aaac | m² | Painel autoportante de lã de vidro painel Alumisol "ISOVER", composto por módulos de 1200x1200x50 mm, acabamento em relevo de cor cor alumínio, coberto com um complexo decorativo de papel kraft, alumínio e polietileno, segundo EN 13162, para perfis à vista H 50, resistência térmica 1,45 m²°C/W, condutibilidade térmica 0,034 W/(m°C), Euroclasse B-s1, d0 de reacção ao fogo segundo NP EN 13501-1. (material) | 1.020 | 27.50 | 28.05 |
| mt12pai100a | m | Perfil primário H-50 "ISOVER", de aço galvanizado laminado. (material) | 0.450 | 5.20 | 2.34 |
| mt12pai100c | m | Perfil secundário TR-30 "ISOVER", de aço galvanizado laminado. (material) | 0.450 | 3.05 | 1.37 |
| mt12pai100b | m | Perfil de remate U-50 "ISOVER", de aço galvanizado laminado. (material) | 0.400 | 4.00 | 1.60 |
| mt12fac020b | Ud | Varão metálico de aço galvanizado de 6 mm de diâmetro. (material) | 2.000 | 0.32 | 0.64 |
| mt12fac050 | Ud | Acessórios para a colocação de tectos falsos amovíveis. (material) | 0.200 | 1.61 | 0.32 |
| op00fre010 |  | Fresadora. | 1.000 | 0.00 | 0.00 |
| op00ato010 |  | Aparafusadora. | 1.000 | 0.00 | 0.00 |
| mo015 | h | Oficial de 1ª montador de tectos falsos. (mão de obra) | 0.231 | 25.32 | 5.85 |
| mo082 | h | Ajudante de montador de tectos falsos. (mão de obra) | 0.231 | 24.04 | 5.55 |
| % | % | Custos directos complementares | 2 % | 45.72 | 0.91 |
|  |  | Custos directos |  |  | 46.63 |
