# Cobertura plana acessível

- Propriedade do ficheiro: CYPE Ingenieros S.A.
- Formato: FIEBDC-3/2016
- Programa: Gerador de preços para construção civil. CYPE Ingenieros, S.A.
- Data: 07/06/2021
- Moeda: EUR
- Custos indirectos: 3 %
- IVA: 23 %

## Q Coberturas

### QA Planas

#### QAB Acessíveis não ventiladas

**QAB020** m² Cobertura plana acessível, não ventilada, com pavimento flutuante sobre suportes, tipo convencional, pendente de 1% a 5%, para tráfego pedonal privado. FORMAÇÃO DE PENDENTES: com guias de rincões, laroz e juntas com mestras de tijolo cerâmico furado duplo e camada de argila expandida, descarregada a seco e consolidada na superfície com leitada de cimento, proporcionando uma resistência à compressão de 1 MPa e com uma condutibilidade térmica de 0,087 W/(m°C), com espessura média de 10 cm; com camada de regularização de argamassa de cimento, confeccionada em obra, dosificação 1:6 de 4 cm de espessura, acabamento afagado; ISOLAMENTO TÉRMICO: painel rígido de lã de rocha hidrofugada, Ixxo "ISOVER", segundo EN 13162, revestido numa das suas faces com betume asfáltico oxidado e filme de polipropileno termofusível, de 40 mm de espessura, resistência térmica 1 m²°C/W, condutibilidade térmica 0,039 W/(m°C); CAMADA SEPARADORA SOB CAMADA DE REFORÇO: geotêxtil não tecido composto por fibras de poliéster entrelaçadas, (150 g/m²); CAMADA DE REFORÇO: argamassa de cimento CEM II/B-L 32,5 N tipo M-10 de 4 cm de espessura; IMPERMEABILIZAÇÃO: tipo monocamada, colada, formada por uma membrana de betume modificado com elastómero SBS, LBM(SBS)-40-FP, totalmente colada com maçarico; CAMADA SEPARADORA SOB PROTECÇÃO: geotêxtil não tecido composto por fibras de poliéster entrelaçadas, (200 g/m²); CAMADA DE PROTECÇÃO: pavimento flutuante de ladrilhos de cimento de 40x40 cm, apoiados sobre suportes reguláveis em altura, de 30 a 50 mm.

| Código | Un | Descrição | Rendimento | Preço | Importância |
|---|---|---|---|---|---|
| mt04lpt010c | Ud | Tijolo cerâmico furado duplo, para revestir, 30x20x9 cm, para utilização em alvenaria protegida (peça P), densidade 746 kg/m³, segundo NP EN 771-1. (material) | 3 | 0.17 | 0.510 |
| mt01arl030aa | m³ | Argila expandida, fornecida em sacos, segundo NP EN 13055-1. (material) | 0.1 | 135.87 | 13.587 |
| mt09lec020b | m³ | Leitada de cimento 1/3 CEM II/B-L 32,5 N. (material) | 0.01 | 105.1 | 1.051 |
| mt16pea020b | m² | Painel rígido de poliestireno expandido, segundo NP EN 13163, bordo lateral recto, de 20 mm de espessura, resistência térmica 0,55 m²°C/W, condutibilidade térmica 0,036 W/(m°C), para junta de dilatação. (material) | 0.01 | 1.34 | 0.013 |
| mt08aaa010a | m³ | Água. (material) | 0.008 | 1.5 | 0.012 |
| mt01arg005a | t | Areia de pedreira, para argamassa preparada em obra. (material) | 0.065 | 18 | 1.170 |
| mt08cem011a | kg | Cimento Portland CEM II/B-L 32,5 R, cor cinzento, em sacos, segundo NP EN 197-1. (material) | 10 | 0.1 | 1.000 |
| mt16lri030oa | m² | Painel rígido de lã de rocha hidrofugada, Ixxo "ISOVER", segundo EN 13162, revestido numa das suas faces com betume asfáltico oxidado e filme de polipropileno termofusível, de 40 mm de espessura, resistência térmica 1 m²°C/W, condutibilidade térmica 0,039 W/(m°C), Euroclasse F de reacção ao fogo segundo NP EN 13501-1. (material) | 1.05 | 16.4 | 17.220 |
| mt14gsa020bc | m² | Geotêxtil não tecido composto por fibras de poliéster entrelaçadas, com uma resistência à tracção longitudinal de 1,88 kN/m, uma resistência à tracção transversal de 1,49 kN/m, uma abertura de cone ao ensaio de perfuração dinâmica segundo NP EN ISO 13433 inferior a 40 mm, resistência CBR ao punçoamento 0,3 kN e uma massa superficial de 150 g/m², segundo EN 13252. (material) | 1.05 | 0.52 | 0.546 |
| mt09mor010e | m³ | Argamassa de cimento CEM II/B-L 32,5 N tipo M-10, confeccionada em obra com 320 kg/m³ de cimento e uma proporção em volume 1/4. (material) | 0.04 | 133.3 | 5.332 |
| mt14lba010g | m² | Membrana de betume modificado com elastómero SBS, LBM(SBS)-40-FP, de 3,5 mm de espessura, massa nominal 4 kg/m², com armadura de feltro de poliéster não tecido de 160 g/m², de superfície não protegida. Segundo EN 13707. (material) | 1.1 | 4.55 | 5.005 |
| mt14gsa020ce | m² | Geotêxtil não tecido composto por fibras de poliéster entrelaçadas, com uma resistência à tracção longitudinal de 1,63 kN/m, uma resistência à tracção transversal de 2,08 kN/m, uma abertura de cone ao ensaio de perfuração dinâmica segundo NP EN ISO 13433 inferior a 27 mm, resistência CBR ao punçoamento 0,4 kN e uma massa superficial de 200 g/m², segundo EN 13252. (material) | 1.05 | 0.7 | 0.735 |
| mt18acc030aa | Ud | Suporte regulável, de poliolefinas, com adição de carga mineral, de cor preto, com 750 kg de capacidade mecânica à compressão e base redonda plana, para alturas entre 30 e 50 mm; estabilidade térmica de -25°C até 110°C; imputrescível, com resistência ao envelhecimento e à intempérie. (material) | 7.5 | 1.06 | 7.950 |
| mt18bho010b | m² | Ladrilho de cimento com acabamento em gravilha, de 40x40 cm. (material) | 1.05 | 8.13 | 8.537 |
| mq06hor010 | h | Betoneira. (equipamento) | 0.032 | 1.68 | 0.054 |
| mo020 | h | Oficial de 1ª construção. (mão de obra) | 0.295 | 19.19 | 5.661 |
| mo113 | h | Operário não qualificado construção. (mão de obra) | 0.766 | 18.15 | 13.903 |
| mo029 | h | Oficial de 1ª aplicador de lâminas impermeabilizantes. (mão de obra) | 0.153 | 19.19 | 2.936 |
| mo067 | h | Ajudante de aplicador de lâminas impermeabilizantes. (mão de obra) | 0.153 | 18.74 | 2.867 |
| mo054 | h | Oficial de 1ª montador de isolamentos. (mão de obra) | 0.055 | 19.73 | 1.085 |
| mo101 | h | Ajudante de montador de isolamentos. (mão de obra) | 0.055 | 18.74 | 1.031 |
| % | % | Custos directos complementares | 2 % | 90.205 | 1.804 |
|  |  | Custos directos |  |  | 92.009 |

Resíduos:
- colocação: mt04lpt010c; factor de resíduo 0.14
- colocação: mt01arl030aa Argila expandida, fornecida em sacos, segundo NP EN 13055-1; factor de resíduo 0.003
- colocação: mt09lec020b Leitada de cimento 1/3 CEM II/B-L 32,5 N; factor de resíduo 0.012971
- colocação: mt16pea020b; factor de resíduo 0.048
- colocação: mt01arg005a Areia de pedreira, para argamassa preparada em obra; factor de resíduo 0.00501329
- colocação: mt08cem011a Cimento Portland CEM II/B-L 32,5 R, cor cinzento, em sacos, segundo NP EN 197-1; factor de resíduo 0.0357
- colocação: mt16lri030oa; factor de resíduo 0.024
- colocação: mt14gsa020bc; factor de resíduo 0.06
- colocação: mt09mor010e; factor de resíduo 0.012
- colocação: mt14lba010g; factor de resíduo 0.07
- colocação: mt14gsa020ce; factor de resíduo 0.06
- colocação: mt18bho010b Ladrilho de cimento com acabamento em gravilha, de 40x40 cm; factor de resíduo 0.0487667

## Recursos

**mt04lpt010c** Ud Tijolo cerâmico furado duplo
Dados técnicos: Custo energético 13.834 MJ; Emissão de CO2 0.796 kg; Código LER 17 01 02; Massa do elemento 3.5 kg; Volume 0.0028 m3
Resíduos:
- embalagem: re170201 Madeira. (componente de resíduo); rendimento 0.026 kg; Código LER 17 02 01; Massa do elemento 1 kg; Volume 0.000909 m3
- embalagem: re170203 Plástico. (componente de resíduo); rendimento 0.001 kg; Código LER 17 02 03; Massa do elemento 1 kg; Volume 0.001667 m3

**mt01arl030aa** m³ Argila expandida, fornecida em sacos, segundo NP EN 13055-1
Dados técnicos: Custo energético 1025.430 MJ; Emissão de CO2 66.430 kg; Código LER 01 04 09; Massa do elemento 350 kg; Volume 0.21875 m3
Resíduos:
- embalagem: re170203 Plástico; rendimento 1.75 kg

**mt09lec020b** m³ Leitada de cimento 1/3 CEM II/B-L 32,5 N
Dados técnicos: Custo energético 3724.000 MJ; Emissão de CO2 323.000 kg; Código LER 17 01 01; Massa do elemento 1900 kg; Volume 1.266667 m3

**mt16pea020b** m² Painel rígido de poliestireno expandido
Dados técnicos: Custo energético 57.143 MJ; Emissão de CO2 1.979 kg; Código LER 17 06 04; Massa do elemento 0.6 kg; Volume 0.001 m3
Resíduos:
- embalagem: re170203 Plástico; rendimento 0.024 kg

**mt08aaa010a** m³ Água
Dados técnicos: Custo energético 60.000 MJ; Emissão de CO2 30.000 kg

**mt01arg005a** t Areia de pedreira, para argamassa preparada em obra
Dados técnicos: Custo energético 150.000 MJ; Emissão de CO2 8.000 kg; Código LER 01 04 08; Massa do elemento 1000 kg; Volume 0.666667 m3

**mt08cem011a** kg Cimento Portland CEM II/B-L 32,5 R, cor cinzento, em sacos, segundo NP EN 197-1
Dados técnicos: Custo energético 7.287 MJ; Emissão de CO2 0.893 kg; Código LER 17 01 01; Massa do elemento 1 kg; Volume 0.000667 m3
Resíduos:
- embalagem: re150101 Embalagens de papel e cartão. (componente de resíduo); rendimento 0.011 kg; Código LER 15 01 01; Massa do elemento 1 kg; Volume 0.001333 m3
- embalagem: re170201 Madeira; rendimento 0.003 kg
- embalagem: re170203 Plástico; rendimento 0.002 kg

**mt16lri030oa** m² Painel rígido de lã de rocha hidrofugada
Dados técnicos: Custo energético 22.963 MJ; Emissão de CO2 1.607 kg; Código LER 17 06 04; Massa do elemento 1.6 kg; Volume 0.002667 m3
Resíduos:
- embalagem: re170203 Plástico; rendimento 0.034 kg

**mt14gsa020bc** m² Geotêxtil não tecido composto por fibras de poliéster entrelaçadas
Dados técnicos: Custo energético 8.311 MJ; Emissão de CO2 0.368 kg; Código LER 17 06 04; Massa do elemento 0.15 kg; Volume 0.00025 m3
Resíduos:
- embalagem: re170203 Plástico; rendimento 0.024 kg

**mt09mor010e** m³ Argamassa de cimento CEM II/B-L 32,5 N tipo M-10
Dados técnicos: Custo energético 3724.000 MJ; Emissão de CO2 323.000 kg; Código LER 17 01 01; Massa do elemento 1900 kg; Volume 1.266667 m3

**mt14lba010g** m² Membrana de betume modificado com elastómero SBS
Dados técnicos: Custo energético 232.458 MJ; Emissão de CO2 6.518 kg; Código LER 17 03 02; Massa do elemento 4 kg; Volume 0.004 m3
Resíduos:
- embalagem: re170203 Plástico; rendimento 0.05 kg

**mt14gsa020ce** m² Geotêxtil não tecido composto por fibras de poliéster entrelaçadas
Dados técnicos: Custo energético 10.425 MJ; Emissão de CO2 0.459 kg; Código LER 17 06 04; Massa do elemento 0.2 kg; Volume 0.000333 m3
Resíduos:
- embalagem: re170203 Plástico; rendimento 0.024 kg

**mt18acc030aa** Ud Suporte regulável
Dados técnicos: Custo energético 11.103 MJ; Emissão de CO2 0.596 kg
Resíduos:
- embalagem: re150101 Embalagens de papel e cartão; rendimento 0.072 kg

**mt18bho010b** m² Ladrilho de cimento com acabamento em gravilha, de 40x40 cm
Dados técnicos: Custo energético 28.857 MJ; Emissão de CO2 12.484 kg; Código LER 17 01 01; Massa do elemento 85 kg; Volume 0.056667 m3
Resíduos:
- embalagem: re170201 Madeira; rendimento 0.182 kg
- embalagem: re170203 Plástico; rendimento 0.019 kg
