# Tecto falso amovível, para uso industrial, de painéis de lã de vidro

- Propriedade do ficheiro: CYPE Ingenieros S.A.
- Formato: FIEBDC-3/2016
- Programa: Gerador de preços para construção civil. CYPE Ingenieros, S.A.
- Data: 06/06/2025
- Moeda: EUR
- Custos indirectos: 3 %
- IVA: 23 %

## R Revestimentos

### RT Tectos falsos em interiores

#### RTF Amovíveis, de fibras minerais

**RTF020** m² Tecto falso amovível, para uso industrial, de painéis de lã de vidro.
Tecto falso amovível suspenso, para uso industrial, situado a uma altura menor de 4 m, constituído por: ESTRUTURA: perfis à vista H 50, compreendendo perfis primários e secundários, suspensos da laje ou elemento de suporte com varões e suspensões; PAINÉIS: painéis autoportantes de lã de vidro painel Alumisol "ISOVER", composto por módulos de 1200x1200x50 mm, acabamento em relevo de cor cor alumínio, cobertos com um complexo decorativo de papel kraft, alumínio e polietileno. Inclusive perfis angulares, fixações para a ancoragem dos perfis e acessórios de montagem.
Inclui: Marcação dos eixos da malha modular. Nivelamento e fixação dos perfis perimetrais. Implantação dos perfis primários da trama. Sinalização dos pontos de ancoragem à laje ou elemento de suporte. Nivelamento e suspensão dos perfis primários e secundários da trama. Corte dos painéis. Colocação dos painéis. Resolução de encontros e pontos singulares.
Critério de medição de projecto: Superfície medida entre paramentos, segundo documentação gráfica de Projecto, sem descontar aberturas para instalações.
Critério de medição de obra: Medir-se-á a superfície realmente executada segundo especificações de Projecto, sem descontar aberturas para instalações.

| Código | Un | Descrição | Rendimento | Preço | Importância |
|---|---|---|---|---|---|
| mt16pai020aaac | m² | Painel autoportante de lã de vidro painel Alumisol "ISOVER", composto por módulos de 1200x1200x50 mm, acabamento em relevo de cor cor alumínio, coberto com um complexo decorativo de papel kraft, alumínio e polietileno, segundo EN 13162, para perfis à vista H 50, resistência térmica 1,45 m²°C/W, condutibilidade térmica 0,034 W/(m°C), Euroclasse B-s1, d0 de reacção ao fogo segundo NP EN 13501-1. (material) | 1.02 | 27.5 | 28.050 |
| mt12pai100a | m | Perfil primário H-50 "ISOVER", de aço galvanizado laminado. (material) | 0.45 | 5.2 | 2.340 |
| mt12pai100c | m | Perfil secundário TR-30 "ISOVER", de aço galvanizado laminado. (material) | 0.45 | 3.05 | 1.373 |
| mt12pai100b | m | Perfil de remate U-50 "ISOVER", de aço galvanizado laminado. (material) | 0.4 | 4 | 1.600 |
| mt12fac020b | Ud | Varão metálico de aço galvanizado de 6 mm de diâmetro. (material) | 2 | 0.32 | 0.640 |
| mt12fac050 | Ud | Acessórios para a colocação de tectos falsos amovíveis. (material) | 0.2 | 1.61 | 0.322 |
| mo015 | h | Oficial de 1ª montador de tectos falsos. (mão de obra) | 0.231 | 25.32 | 5.849 |
| mo082 | h | Ajudante de montador de tectos falsos. (mão de obra) | 0.231 | 24.04 | 5.553 |
| % | % | Custos directos complementares | 2 % | 45.727 | 0.915 |
|  |  | Custos directos |  |  | 46.642 |

Resíduos:
- colocação: mt16pai020aaac; factor de resíduo 0.024
- colocação: mt12pai100a Perfil primário H-50 "ISOVER", de aço galvanizado laminado; factor de resíduo 0.0053
- colocação: mt12pai100c Perfil secundário TR-30 "ISOVER", de aço galvanizado laminado; factor de resíduo 0.0118515
- colocação: mt12pai100b Perfil de remate U-50 "ISOVER", de aço galvanizado laminado; factor de resíduo 0.00807951
- colocação: mt12fac020b Varão metálico de aço galvanizado de 6 mm de diâmetro; factor de resíduo 0.0188

## Recursos

**mt16pai020aaac** m² Painel autoportante de lã de vidro painel Alumisol "ISOVER"
Dados técnicos: Custo energético 120.542 MJ; Emissão de CO2 6.084 kg; Código LER 17 06 04; Massa do elemento 3.2 kg; Volume 0.005333 m3
Resíduos:
- embalagem: re170203 Plástico. (componente de resíduo); rendimento 0.034 kg; Código LER 17 02 03; Massa do elemento 1 kg; Volume 0.001667 m3

**mt12pai100a** m Perfil primário H-50 "ISOVER", de aço galvanizado laminado
Dados técnicos: Custo energético 179.236 MJ; Emissão de CO2 18.240 kg; Código LER 17 04 05; Massa do elemento 7.11 kg; Volume 0.003386 m3
Resíduos:
- embalagem: re170203 Plástico; rendimento 0.008 kg

**mt12pai100c** m Perfil secundário TR-30 "ISOVER", de aço galvanizado laminado
Dados técnicos: Custo energético 179.095 MJ; Emissão de CO2 18.233 kg; Código LER 17 04 05; Massa do elemento 7.11 kg; Volume 0.003386 m3
Resíduos:
- embalagem: re170203 Plástico; rendimento 0.007 kg

**mt12pai100b** m Perfil de remate U-50 "ISOVER", de aço galvanizado laminado
Dados técnicos: Custo energético 113.414 MJ; Emissão de CO2 11.530 kg; Código LER 17 04 05; Massa do elemento 4.49 kg; Volume 0.002138 m3
Resíduos:
- embalagem: re170203 Plástico; rendimento 0.007 kg

**mt12fac020b** Ud Varão metálico de aço galvanizado de 6 mm de diâmetro
Dados técnicos: Custo energético 3.803 MJ; Emissão de CO2 0.261 kg; Código LER 17 04 05; Massa do elemento 0.055 kg; Volume 0.000026 m3
Resíduos:
- embalagem: re170203 Plástico; rendimento 0.025 kg
