# Isolamento térmico entre montantes no revestimento interior autoportante de placas

- Propriedade do ficheiro: CYPE INGENIEROS, S.A.
- Formato: FIEBDC-3/2002
- Moeda: EUR
- Custos indirectos: 3.00 %
- IVA: 23.00 %

## N Isolamentos e impermeabilizações

### NA Isolamentos térmicos

#### NAO Revestimentos interiores

**NAO030** m² Isolamento térmico entre montantes no revestimento interior autoportante de placas.
Isolamento térmico entre os montantes da estrutura portante do revestimento interior autoportante de placas, formado por painel rígido de lã mineral, Geowall 34 "ISOVER", segundo EN 13162, não revestido, de 80 mm de espessura, resistência térmica 2,35 m²°C/W, condutibilidade térmica 0,034 W/(m°C), colocado entre os montantes da estrutura portante.
Inclui: Corte do isolamento. Colocação do isolamento entre os montantes.
Critério de medição de projecto: Superfície medida segundo documentação gráfica de Projecto.
Critério de medição de obra: Medir-se-á a superfície realmente executada segundo especificações de Projecto.

| Código | Un | Descrição | Rendimento | Preço | Importância |
|---|---|---|---|---|---|
| mt16lri010xo | m² | Painel rígido de lã mineral, Geowall 34 "ISOVER", segundo EN 13162, não revestido, de 80 mm de espessura, resistência térmica 2,35 m²°C/W, condutibilidade térmica 0,034 W/(m°C), coeficiente de absorção sonora médio 0,9 para uma frequência de 500 Hz e Euroclasse A1 de reacção ao fogo segundo NP EN 13501-1. (material) | 1.050 | 13.05 | 13.70 |
| mo054 | h | Oficial de 1ª montador de isolamentos. (mão de obra) | 0.100 | 23.31 | 2.33 |
| mo101 | h | Ajudante de montador de isolamentos. (mão de obra) | 0.050 | 22.13 | 1.11 |
| % | % | Custos directos complementares | 2 % | 17.14 | 0.34 |
|  |  | Custos directos |  |  | 17.48 |
