# Isolamento sonoro a sons de condução aérea, em parede de placas, com painéis entre montantes e complexos multicamada entre placas

- Propriedade do ficheiro: CYPE INGENIEROS, S.A.
- Formato: FIEBDC-3/2002
- Moeda: EUR
- Custos indirectos: 3.00 %
- IVA: 23.00 %

## N Isolamentos e impermeabilizações

### NB Isolamentos sonoros

#### NBP Divisões

**NBP020** m² Isolamento sonoro a sons de condução aérea, em parede de placas, com painéis entre montantes e complexos multicamada entre placas.
Isolamento sonoro a sons de condução aérea, em parede de placas, realizado com complexo multicamada, de 21,8 mm de espessura, formado por uma lâmina pesada de EPDM de 1,8 mm de espessura e um feltro têxtil de 20 mm de espessura, colocado entre os montantes da estrutura portante.
Inclui: Corte do isolamento a colocar entre os montantes. Colocação do isolamento entre os montantes. Corte do isolamento a colocar sobre a placa. Resolução de pontos singulares.
Critério de medição de projecto: Superfície medida segundo documentação gráfica de Projecto.
Critério de medição de obra: Medir-se-á a superfície realmente executada segundo especificações de Projecto.

| Código | Un | Descrição | Rendimento | Preço | Importância |
|---|---|---|---|---|---|
| mt16ppt025f | m² | Complexo multicamada, de 21,8 mm de espessura, formado por uma lâmina pesada de EPDM de 1,8 mm de espessura e um feltro têxtil de 20 mm de espessura; com 61 dB de índice global de redução sonora, Rw e 56 dBA de índice global de redução sonora ponderado A, segundo EN ISO 10140-2; proporcionando uma melhora do índice global de redução sonora ponderado A de 21,6 dBA. (material) | 1.050 | 13.39 | 14.06 |
| mo054 | h | Oficial de 1ª montador de isolamentos. (mão de obra) | 0.050 | 23.31 | 1.17 |
| mo101 | h | Ajudante de montador de isolamentos. (mão de obra) | 0.050 | 22.13 | 1.11 |
| % | % | Custos directos complementares | 2 % | 16.34 | 0.33 |
|  |  | Custos directos |  |  | 16.67 |
