# Conduta de lã mineral

- Propriedade do ficheiro: CYPE Ingenieros S.A.
- Formato: FIEBDC-3/2016
- Programa: Gerador de preços para construção civil. CYPE Ingenieros, S.A.
- Data: 03/07/2024
- Moeda: EUR
- Custos indirectos: 3 %
- IVA: 23 %

## I Instalações

### IC Aquecimento, arrefecimento, climatização e A.Q.S.

#### ICR Sistemas de condução de ar

**ICR021** m² Conduta de lã mineral.
Conduta rectangular para a distribuição de ar climatizado formada por painel rígido de alta densidade de lã de vidro Climaver A2 Neto "ISOVER", segundo NP EN 14303, de 25 mm de espessura, revestido por alumínio reforçado pelo exterior e tecido NETO pelo interior, resistência térmica 0,78 m²°C/W, condutibilidade térmica 0,032 W/(m°C), instalado com sistema Climaver Metal composto por perfis de alumínio extrudido Perfiver L "ISOVER" nas arestas longitudinais da conduta e Perfiver H "ISOVER" para a formação de portas de inspecção, ligações a máquinas, a grelhas ou difusores. Incluindo curvas, derivações, vedação de ligações com cola Climaver, embocaduras, suportes metálicos galvanizados, elementos de fixação, vedação de tramos com fita Climaver Neto de alumínio, acessórios de montagem e peças especiais.
Inclui: Marcação do traçado das condutas. Marcação e posterior ancoragem dos suportes das condutas. Montagem e fixação de condutas. Vedação das ligações. Verificação do seu correcto funcionamento. Limpeza final.
Critério de medição de projecto: Superfície projectada, segundo documentação gráfica de Projecto, calculada como produto do perímetro exterior pelo comprimento do tramo, medida entre os eixos dos elementos ou dos pontos a ligar, sem desligar as peças especiais.
Critério de medição de obra: Medir-se-á a superfície realmente executada segundo especificações de Projecto.

| Código | Un | Descrição | Rendimento | Preço | Importância |
|---|---|---|---|---|---|
| mt42coi010oa | m² | Painel rígido de alta densidade de lã de vidro Climaver A2 Neto "ISOVER", segundo NP EN 14303, de 25 mm de espessura, revestido por alumínio reforçado pelo exterior e tecido NETO pelo interior, para a formação de condutas autoportantes para a distribuição de ar em climatização, resistência térmica 0,78 m²°C/W, condutibilidade térmica 0,032 W/(m°C), Euroclasse A2-s1, d0 de reacção ao fogo segundo NP EN 13501-1, com código de designação MW-EN 14303-T5-MV1. (material) | 1.15 | 18.45 | 21.218 |
| mt42coi020b | m | Fita "Climaver Neto" de alumínio de 50 microns de espessura e 63 mm de largura, com revestimento exterior acabado em cor preto, com adesivo à base de resinas acrílicas, para a vedação de uniões de condutas de lã de vidro "Climaver Neto". (material) | 1.5 | 0.39 | 0.585 |
| mt42coi030 | kg | Cola vinílica em dispersão aquosa, Cola Climaver "ISOVER", para união de condutas de lã de vidro. (material) | 0.01 | 11.33 | 0.113 |
| mt42con025 | Ud | Suporte metálico de aço galvanizado para fixação à laje de conduta rectangular de lã mineral para a distribuição de ar em climatização. (material) | 0.5 | 4.26 | 2.130 |
| mt42coi040a | m | Perfil de alumínio extrudido de 1,155 m de comprimento e 1 mm de espessura, Perfiver L "ISOVER", para colocar nas arestas longitudinais de condutas autoportantes para a distribuição de ar em climatização com sistema Climaver Metal. (material) | 1 | 2.4 | 2.400 |
| mt42coi050a | m | Perfil de alumínio extrudido em forma de h minúsculo, de 2 m de comprimento e 1,1 mm de espessura, Perfiver H "ISOVER", para a formação de portas de inspecção, ligações a máquinas, a grelhas ou difusores em condutas autoportantes para a distribuição de ar em climatização com sistema Climaver Metal. (material) | 1 | 5.3 | 5.300 |
| mt42www011 | Ud | Repercussão, por m², de material auxiliar para fixação e elaboração de condutas de ar em instalações de climatização. (material) | 0.1 | 13.3 | 1.330 |
| mo012 | h | Oficial de 1ª montador de condutas de fibras minerais. (mão de obra) | 0.5 | 23.31 | 11.655 |
| mo083 | h | Ajudante de montador de condutas de fibras minerais. (mão de obra) | 0.5 | 22.13 | 11.065 |
| % | % | Custos directos complementares | 2 % | 55.796 | 1.116 |
|  |  | Custos directos |  |  | 56.912 |

Resíduos:
- colocação: mt42coi010oa; factor de resíduo 0.024
- colocação: mt42coi020b; factor de resíduo 0.048
- colocação: mt42coi040a; factor de resíduo 0.048
- colocação: mt42coi050a; factor de resíduo 0.048

## Recursos

**mt42coi010oa** m² Painel rígido de alta densidade de lã de vidro Climaver A2 Neto "ISOVER"
Dados técnicos: Custo energético 75.181 MJ; Emissão de CO2 2.770 kg; Código LER 17 06 04; Massa do elemento 1.875 kg; Volume 0.003125 m3
Resíduos:
- embalagem: re170203 Plástico. (componente de resíduo); rendimento 0.034 kg; Código LER 17 02 03; Massa do elemento 1 kg; Volume 0.001667 m3

**mt42coi020b** m Fita "Climaver Neto" de alumínio de 50 microns de espessura e 63 mm de largura
Dados técnicos: Custo energético 1.436 MJ; Emissão de CO2 0.094 kg; Código LER 17 04 02; Massa do elemento 0.0085 kg; Volume 0.000006 m3
Resíduos:
- embalagem: re170203 Plástico; rendimento 0.005 kg

**mt42coi040a** m Perfil de alumínio extrudido de 1,155 m de comprimento e 1 mm de espessura
Dados técnicos: Custo energético 18.396 MJ; Emissão de CO2 1.342 kg; Código LER 17 04 02; Massa do elemento 0.16 kg; Volume 0.000107 m3
Resíduos:
- embalagem: re170203 Plástico; rendimento 0.005 kg

**mt42coi050a** m Perfil de alumínio extrudido em forma de h minúsculo
Dados técnicos: Custo energético 27.352 MJ; Emissão de CO2 2.002 kg; Código LER 17 04 02; Massa do elemento 0.24 kg; Volume 0.00016 m3
Resíduos:
- embalagem: re170203 Plástico; rendimento 0.005 kg
