# União para conduta flexível

- Propriedade do ficheiro: CYPE Ingenieros S.A.
- Formato: FIEBDC-3/2016
- Programa: Gerador de preços para construção civil. CYPE Ingenieros, S.A.
- Data: 10/06/2024
- Moeda: EUR
- Custos indirectos: 3 %
- IVA: 23 %

## I Instalações

### IC Aquecimento, arrefecimento, climatização e A.Q.S.

#### ICR Sistemas de condução de ar

**ICR026** Ud União para conduta flexível.
União de chapa galvanizada Manguito Corona "ISOVER", de 102 mm de diâmetro, para a fixação de tubo flexível da gama Flexiver a condutas de climatização da gama Climaver. Inclusive fita de alumínio e elementos de fixação.
Inclui: Colocação e fixação das peças especiais à rede de condutas.
Critério de medição de projecto: Número de unidades previstas, segundo documentação gráfica de Projecto.
Critério de medição de obra: Medir-se-á o número de unidades realmente executadas segundo especificações de Projecto.

| Código | Un | Descrição | Rendimento | Preço | Importância |
|---|---|---|---|---|---|
| mt42coi135h | Ud | União de chapa galvanizada Manguito Corona "ISOVER", de 102 mm de diâmetro, para a fixação de tubo flexível da gama Flexiver a condutas de climatização da gama Climaver. (material) | 1.05 | 4.3 | 4.515 |
| mt42con020 | m | Fita autocolante de alumínio, de 50 microns de espessura e 65 mm de largura, à base de resinas acrílicas, para a vedação e fixação do isolamento. (material) | 0.352 | 0.19 | 0.067 |
| mt42con135 | Ud | Flange e suporte para fixação de tubos flexíveis para condução de ar em instalações de climatização. (material) | 0.7 | 1.5 | 1.050 |
| mo005 | h | Oficial de 1ª instalador de ar condicionado. (mão de obra) | 0.1 | 23.31 | 2.331 |
| mo104 | h | Ajudante de instalador de ar condicionado. (mão de obra) | 0.1 | 22.09 | 2.209 |
| % | % | Custos directos complementares | 2 % | 10.172 | 0.203 |
|  |  | Custos directos |  |  | 10.375 |

Resíduos:
- colocação: mt42con020; factor de resíduo 0.048

## Recursos

**mt42con020** m Fita autocolante de alumínio
Dados técnicos: Custo energético 3.059 MJ; Emissão de CO2 0.214 kg; Código LER 17 04 02; Massa do elemento 0.023 kg; Volume 0.000015 m3
Resíduos:
- embalagem: re170203 Plástico. (componente de resíduo); rendimento 0.005 kg; Código LER 17 02 03; Massa do elemento 1 kg; Volume 0.001667 m3
