# Isolamento térmico entre montantes no revestimento interior autoportante de placas

- Propriedade do ficheiro: CYPE Ingenieros S.A.
- Formato: FIEBDC-3/2016
- Programa: Gerador de preços para construção civil. CYPE Ingenieros, S.A.
- Data: 03/07/2024
- Moeda: EUR
- Custos indirectos: 3 %
- IVA: 23 %

## N Isolamentos e impermeabilizações

### NA Isolamentos térmicos

#### NAO Revestimentos interiores

**NAO030** m² Isolamento térmico entre montantes no revestimento interior autoportante de placas.
Isolamento térmico entre os montantes da estrutura portante do revestimento interior autoportante de placas, formado por painel compacto de lã de vidro hidrofugada, ECO 035 "ISOVER", segundo EN 13162, de 60 mm de espessura, revestido numa das suas faces com uma barreira de vapor resistente à tracção e resistente ao rompimento, composta por um complexo de papel kraft com polietileno, resistência térmica 1,7 m²°C/W, condutibilidade térmica 0,035 W/(m°C), colocado entre os montantes da estrutura portante.
Inclui: Corte do isolamento. Colocação do isolamento entre os montantes.
Critério de medição de projecto: Superfície medida segundo documentação gráfica de Projecto.
Critério de medição de obra: Medir-se-á a superfície realmente executada segundo especificações de Projecto.

| Código | Un | Descrição | Rendimento | Preço | Importância |
|---|---|---|---|---|---|
| mt16lvi030ajjq | m² | Painel compacto de lã de vidro hidrofugada, ECO 035 "ISOVER", segundo EN 13162, de 60 mm de espessura, revestido numa das suas faces com uma barreira de vapor resistente à tracção e resistente ao rompimento, composta por um complexo de papel kraft com polietileno, resistência térmica 1,7 m²°C/W, condutibilidade térmica 0,035 W/(m°C), Euroclasse F de reacção ao fogo segundo NP EN 13501-1, capacidade de absorção de água a curto prazo <=1 kg/m² e factor de resistência à difusão do vapor de água 1. (material) | 1.05 | 6.2 | 6.510 |
| mo054 | h | Oficial de 1ª montador de isolamentos. (mão de obra) | 0.1 | 23.31 | 2.331 |
| mo101 | h | Ajudante de montador de isolamentos. (mão de obra) | 0.05 | 22.13 | 1.107 |
| % | % | Custos directos complementares | 2 % | 9.948 | 0.199 |
|  |  | Custos directos |  |  | 10.147 |

Resíduos:
- colocação: mt16lvi030ajjq; factor de resíduo 0.048

## Recursos

**mt16lvi030ajjq** m² Painel compacto de lã de vidro hidrofugada
Dados técnicos: Custo energético 96.117 MJ; Emissão de CO2 4.699 kg; Código LER 17 06 04; Massa do elemento 2.4 kg; Volume 0.004 m3
Resíduos:
- embalagem: re170203 Plástico. (componente de resíduo); rendimento 0.024 kg; Código LER 17 02 03; Massa do elemento 1 kg; Volume 0.001667 m3
