# Isolamento térmico intermédio em paredes divisórias interiores de alvenaria

- Propriedade do ficheiro: CYPE Ingenieros S.A.
- Formato: FIEBDC-3/2016
- Programa: Gerador de preços para construção civil. CYPE Ingenieros, S.A.
- Data: 03/07/2024
- Moeda: EUR
- Custos indirectos: 3 %
- IVA: 23 %

## N Isolamentos e impermeabilizações

### NA Isolamentos térmicos

#### NAP Divisões

**NAP010** m² Isolamento térmico intermédio em paredes divisórias interiores de alvenaria.
Isolamento térmico intermédio em paredes divisórias interiores de alvenaria, com painel semi-rígido de lã mineral, Geowall 37 "ISOVER", segundo EN 13162, não revestido, de 40 mm de espessura, resistência térmica 1,081 m²°C/W, condutibilidade térmica 0,037 W/(m°C). Colocação em obra: topo a topo, simplesmente apoiado. Inclusive fita autocolante para vedação de juntas.
Inclui: Colocação do isolamento. Implantação e corte do isolamento. Colocação do isolamento. Resolução de pontos singulares. Vedação de juntas e ligações.
Critério de medição de projecto: Superfície medida segundo documentação gráfica de Projecto.
Critério de medição de obra: Medir-se-á a superfície realmente executada segundo especificações de Projecto.

| Código | Un | Descrição | Rendimento | Preço | Importância |
|---|---|---|---|---|---|
| mt16lri010bp | m² | Painel semi-rígido de lã mineral, Geowall 37 "ISOVER", segundo EN 13162, não revestido, de 40 mm de espessura, resistência térmica 1,081 m²°C/W, condutibilidade térmica 0,037 W/(m°C), coeficiente de absorção sonora médio 0,7 para uma frequência de 500 Hz e Euroclasse A1 de reacção ao fogo segundo NP EN 13501-1. (material) | 1.05 | 3.3 | 3.465 |
| mt16aaa030 | m | Fita autocolante para vedação de juntas. (material) | 0.44 | 0.3 | 0.132 |
| mo054 | h | Oficial de 1ª montador de isolamentos. (mão de obra) | 0.02 | 23.31 | 0.466 |
| mo101 | h | Ajudante de montador de isolamentos. (mão de obra) | 0.01 | 22.13 | 0.221 |
| % | % | Custos directos complementares | 2 % | 4.284 | 0.086 |
|  |  | Custos directos |  |  | 4.370 |

Resíduos:
- colocação: mt16lri010bp; factor de resíduo 0.048
- colocação: mt16aaa030 Fita autocolante para vedação de juntas; factor de resíduo 0.07

## Recursos

**mt16lri010bp** m² Painel semi-rígido de lã mineral
Dados técnicos: Custo energético 24.069 MJ; Emissão de CO2 1.667 kg; Código LER 17 06 04; Massa do elemento 1.6 kg; Volume 0.002667 m3
Resíduos:
- embalagem: re170203 Plástico. (componente de resíduo); rendimento 0.024 kg; Código LER 17 02 03; Massa do elemento 1 kg; Volume 0.001667 m3

**mt16aaa030** m Fita autocolante para vedação de juntas
Dados técnicos: Custo energético 0.339 MJ; Emissão de CO2 0.017 kg; Código LER 17 06 04; Massa do elemento 0.0025 kg; Volume 0.000004 m3
Resíduos:
- embalagem: re170203 Plástico; rendimento 0.001 kg
