# Conduta flexível

- Propriedade do ficheiro: CYPE INGENIEROS, S.A.
- Formato: FIEBDC-3/2002
- Moeda: EUR
- Custos indirectos: 3.00 %
- IVA: 23.00 %

## I Instalações

### IC Aquecimento, arrefecimento, climatização e A.Q.S.

#### ICR Sistemas de condução de ar

**ICR025** m Conduta flexível.
Rede de condutas flexíveis de distribuição de ar para climatização, constituída por tubo flexível de 450 mm de diâmetro, formado por um complexo de poliéster e alumínio com reforço de arame tratado contra a oxidação em forma de espiral helicoidal. Inclusive fita de alumínio e elementos de fixação com uma separação máxima de 1,50 m.
Inclui: Marcação do traçado da conduta e da localização dos elementos de fixação. Disposição de tubos flexíveis para condução de ar. Colocação e fixação de tubos flexíveis para condução de ar. Verificação do seu correcto funcionamento.
Critério de medição de projecto: Comprimento medido segundo documentação gráfica de Projecto.
Critério de medição de obra: Medir-se-á o comprimento realmente executado segundo especificações de Projecto.

| Código | Un | Descrição | Rendimento | Preço | Importância |
|---|---|---|---|---|---|
| mt42ald967k | m | Tubo flexível de 450 mm de diâmetro, formado por um complexo de poliéster e alumínio com reforço de arame tratado contra a oxidação em forma de espiral helicoidal; para condução de ar em instalações de climatização. (material) | 1.050 | 31.43 | 33.00 |
| mt42con020 | m | Fita autocolante de alumínio, de 50 microns de espessura e 65 mm de largura, à base de resinas acrílicas, para a vedação e fixação do isolamento. (material) | 1.555 | 0.19 | 0.30 |
| mt42con135 | Ud | Flange e suporte para fixação de tubos flexíveis para condução de ar em instalações de climatização. (material) | 0.700 | 1.50 | 1.05 |
| mo005 | h | Oficial de 1ª instalador de ar condicionado. (mão de obra) | 0.238 | 23.31 | 5.55 |
| mo104 | h | Ajudante de instalador de ar condicionado. (mão de obra) | 0.238 | 22.09 | 5.26 |
| % | % | Custos directos complementares | 2 % | 45.16 | 0.90 |
|  |  | Custos directos |  |  | 46.06 |
