# Isolamento térmico pelo exterior em fachada cortina

- Propriedade do ficheiro: CYPE INGENIEROS, S.A.
- Formato: FIEBDC-3/2002
- Moeda: EUR
- Custos indirectos: 3.00 %
- IVA: 23.00 %

## N Isolamentos e impermeabilizações

### NA Isolamentos térmicos

#### NAF Fachadas e paredes meeiras

**NAF050** m² Isolamento térmico pelo exterior em fachada cortina.
Isolamento térmico pelo exterior em fachada cortina, com painel rígido de lã mineral, Geowall 34 "ISOVER", segundo EN 13162, não revestido, de 30 mm de espessura, resistência térmica 0,85 m²°C/W, condutibilidade térmica 0,034 W/(m°C). Colocação em obra: topo a topo, com fixações mecânicas. Inclusive fita autocolante para vedação de juntas.
Inclui: Limpeza e preparação da superfície do suporte. Implantação e corte do isolamento. Colocação do isolamento. Fixação do isolamento. Resolução de pontos singulares. Vedação de juntas e ligações.
Critério de medição de projecto: Superfície medida segundo documentação gráfica de Projecto.
Critério de medição de obra: Medir-se-á a superfície realmente executada segundo especificações de Projecto.

| Código | Un | Descrição | Rendimento | Preço | Importância |
|---|---|---|---|---|---|
| mt16lri010sn | m² | Painel rígido de lã mineral, Geowall 34 "ISOVER", segundo EN 13162, não revestido, de 30 mm de espessura, resistência térmica 0,85 m²°C/W, condutibilidade térmica 0,034 W/(m°C), coeficiente de absorção sonora médio 0,6 para uma frequência de 500 Hz e Euroclasse A1 de reacção ao fogo segundo NP EN 13501-1. (material) | 1.050 | 5.00 | 5.25 |
| mt16aaa020ec | Ud | Fixação mecânica para painéis isolantes de lã de rocha, colocados directamente sobre a superfície suporte. (material) | 3.000 | 0.14 | 0.42 |
| mt16aaa030 | m | Fita autocolante para vedação de juntas. (material) | 0.440 | 0.30 | 0.13 |
| mo054 | h | Oficial de 1ª montador de isolamentos. (mão de obra) | 0.131 | 23.31 | 3.05 |
| mo101 | h | Ajudante de montador de isolamentos. (mão de obra) | 0.131 | 22.13 | 2.90 |
| % | % | Custos directos complementares | 2 % | 11.75 | 0.24 |
|  |  | Custos directos |  |  | 11.99 |
