# Isolamento térmico em coberturas inclinadas sobre espaço não habitável, por sopragem, desde o exterior, de nódulos de lã mineral

- Propriedade do ficheiro: CYPE INGENIEROS, S.A.
- Formato: FIEBDC-3/2002
- Moeda: EUR
- Custos indirectos: 3.00 %
- IVA: 23.00 %

## N Isolamentos e impermeabilizações

### NK Isolamentos térmicos de aplicação mecânica

#### NKN Coberturas inclinadas

**NKN020** m² Isolamento térmico em coberturas inclinadas sobre espaço não habitável, por sopragem, desde o exterior, de nódulos de lã mineral.
Isolamento térmico em coberturas inclinadas sobre espaço não habitável de 40 mm de espessura média, por sopragem, desde o exterior, de nódulos de lã mineral Isolene 4 "ISOVER", segundo EN 14064-1, não aptos como suporte nutritivo para o desenvolvimento de fungos nem bactérias, densidade 50 kg/m³ e condutibilidade térmica 0,046 W/(m°C), sobre a superfície suporte.
Inclui: Remoção dos materiais da cobertura para a execução da abertura de acesso ao espaço sob cobertura. Execução de abertura de acesso. Sopragem do isolamento. Fecho da abertura de acesso. Reposição dos materiais da cobertura. Remoção e acumulação de entulho. Carga manual de entulho para camião ou contentor.
Critério de medição de projecto: Superfície medida segundo documentação gráfica de Projecto.
Critério de medição de obra: Medir-se-á a superfície realmente executada segundo especificações de Projecto.

| Código | Un | Descrição | Rendimento | Preço | Importância |
|---|---|---|---|---|---|
| mt16lvi100d | kg | Nódulos de lã mineral Isolene 4 "ISOVER", segundo EN 14064-1, não aptos como suporte nutritivo para o desenvolvimento de fungos nem bactérias, densidade 50 kg/m³ e condutibilidade térmica 0,046 W/(m°C), Euroclasse A1 de reacção ao fogo segundo NP EN 13501-1, capacidade de absorção de água a curto prazo <=1 kg/m², calor específico 800 J/kgK e factor de resistência à difusão do vapor de água 1; para enchimento de câmaras por insuflação. (material) | 2.000 | 3.30 | 6.60 |
| mq08mpa020 | h | Maquinaria para espalhamento de isolamento em nódulos. (equipamento) | 0.096 | 14.56 | 1.40 |
| mo030 | h | Oficial de 1ª aplicador de produtos isolantes. (mão de obra) | 0.127 | 22.68 | 2.88 |
| mo068 | h | Ajudante de aplicador de produtos isolantes. (mão de obra) | 0.127 | 22.13 | 2.81 |
| % | % | Custos directos complementares | 2 % | 13.69 | 0.27 |
|  |  | Custos directos |  |  | 13.96 |
