# Isolamento térmico pelo exterior em fachada ventilada

- Propriedade do ficheiro: CYPE Ingenieros S.A.
- Formato: FIEBDC-3/2016
- Programa: Gerador de preços para construção civil. CYPE Ingenieros, S.A.
- Data: 03/07/2024
- Moeda: EUR
- Custos indirectos: 3 %
- IVA: 23 %

## N Isolamentos e impermeabilizações

### NA Isolamentos térmicos

#### NAQ Fachadas ventiladas

**NAQ010** m² Isolamento térmico pelo exterior em fachada ventilada.
Isolamento térmico pelo exterior em fachada ventilada, com manta de lã mineral, Ecovent® 032 "ISOVER", segundo EN 13162, de 60 mm de espessura, revestida numa das suas faces com um tecido de vidro negro (tecido Neto), fornecido em rolos, resistência térmica 1,7 m²°C/W, condutibilidade térmica 0,032 W/(m°C) coeficiente de absorção sonora médio 0,8 para uma frequência de 500 Hz. Colocação em obra: topo a topo, com fixações mecânicas.
Inclui: Implantação e corte do isolamento. Colocação do isolamento. Fixação do isolamento. Resolução de pontos singulares.
Critério de medição de projecto: Superfície medida segundo documentação gráfica de Projecto.
Critério de medição de obra: Medir-se-á a superfície realmente executada segundo especificações de Projecto.

| Código | Un | Descrição | Rendimento | Preço | Importância |
|---|---|---|---|---|---|
| mt16lvi031 | Ud | Fixação mecânica para painéis isolantes de lã de vidro modelo Ecovent® DH "ISOVER", para o sistema de fachada ventilada ECOVENT "ISOVER", com anilha. (material) | 4 | 0.37 | 1.480 |
| mt16lvi030aejj | m² | Manta de lã mineral, Ecovent® 032 "ISOVER", segundo EN 13162, de 60 mm de espessura, revestida numa das suas faces com um tecido de vidro negro (tecido Neto), fornecido em rolos, resistência térmica 1,7 m²°C/W, condutibilidade térmica 0,032 W/(m°C) coeficiente de absorção sonora médio 0,8 para uma frequência de 500 Hz, Euroclasse A1 de reacção ao fogo segundo NP EN 13501-1, capacidade de absorção de água a curto prazo <=1 kg/m² e factor de resistência à difusão do vapor de água 1. (material) | 1.05 | 12.6 | 13.230 |
| mo054 | h | Oficial de 1ª montador de isolamentos. (mão de obra) | 0.079 | 23.31 | 1.841 |
| mo101 | h | Ajudante de montador de isolamentos. (mão de obra) | 0.039 | 22.13 | 0.863 |
| % | % | Custos directos complementares | 2 % | 17.414 | 0.348 |
|  |  | Custos directos |  |  | 17.762 |

Resíduos:
- colocação: mt16lvi030aejj; factor de resíduo 0.037125

## Recursos

**mt16lvi031** Ud Fixação mecânica para painéis isolantes de lã de vidro modelo Ecovent® DH "ISOVER"
Dados técnicos: Custo energético 0.233 MJ; Emissão de CO2 0.071 kg
Resíduos:
- embalagem: re150101 Embalagens de papel e cartão. (componente de resíduo); rendimento 0.072 kg; Código LER 15 01 01; Massa do elemento 1 kg; Volume 0.001333 m3

**mt16lvi030aejj** m² Manta de lã mineral
Dados técnicos: Custo energético 91.228 MJ; Emissão de CO2 4.577 kg; Código LER 17 06 04; Massa do elemento 2.4 kg; Volume 0.004 m3
Resíduos:
- embalagem: re170203 Plástico. (componente de resíduo); rendimento 0.029 kg; Código LER 17 02 03; Massa do elemento 1 kg; Volume 0.001667 m3
